# Ev. Riegelsberg - KiTa
Angebotsaufforderung (GAEB DA XML 3.3, DA83)
Projekt: 251107
Währung: EUR
Vergabeart: Öffentliche Ausschreibung
Eröffnung: 18.06.2026 23:59:00
Abgabeort: digital über Vergabeplattform; ;
Erstellt mit: GXML Toolbox V3.3 R20220330, ORCA AVA 27 27.00.00, 22.05.2026

## Baubeschreibung
Auf dem Gelände der evangelischen Kirche, Buchschacherstraße in Riegelsberg, soll das bestehende Gemeindehaus durch Umbau und Erweiterung zu einer 5-gruppigen Kita umgebaut werden.
Hierbei wird das bestehende Gemeindehaus durch teilweise Abbruch, und Erweiterung zur Kita umgebaut.
Kirche, Kita und Pfarrhaus bilden hierbei ein Ensemble.
Für das Plangebiet existiert der Entwurf für einen Bebauungsplan "Evangelische Kirchengemeinde Güchenbach / KITA Riegelsberg", der die planungsrechtlichen Voraussetzungen schafft für die geplante bauliche Nutzung.
Planungsgebiet
Das für den Um- und Anbau der Kindertagesstätte vorgesehene Grundstück liegt im Gemeindegebiet von Riegelsberg zwischen Buchschacherstraße und Kirchstraße und ist Teil des Flurgrundstücks 175/5, Flur 4 in der Gemarkung Güchenbach.
Derzeit befindet sich auf der Fläche des geplanten Kita-Anbaus der Garten des Pfarrhauses. Dieser ist geprägt von baumbestandenen Rasenflächen mit einzelnen Gehölzzeilen, meist entlang der Grundstücksgrenzen.
Nordöstlich schließt sich ein privater Parkplatz an, südwestlich ein Hausgarten. Im Nordwesten steht das Pfarrhaus. Zusätzlich begrenzt eine Reihe aus drei Garagen den Pfarrgarten.
Topographie
Das Gelände weist eine Höhendifferenz von bis zu 3,70 Meter auf und fällt von der südöstlich gelegenen privaten Parkplatzfläche mit einer Anschlusshöhe von 297,74 m.ü.NN. bis auf 294,05 m.ü.NN. an der Buchschacherstraße im Nordwesten.
Für das geplante Erdgeschossniveau des Kita-Neu- und Umbaus wird eine Höhe von 296,02 m.ü.NN. vorgegeben. Es liegt somit nahezu im Mittel des bestehenden Geländeverlaufes. Der verbleibende Höhenunterschied von Kita-Gebäude zu Straße bedingt in der Zuwegung zum Haupteingang Kita eine Neigung von bis zu 5 % und von bis zu 8,6 % in der Zufahrt zum Parkplatz.
Das Erdgeschossniveau des Pfarrhauses liegt mit 297,15 m.ü.NN. deutlich über dem der Kita (+1,13m). Die Freianlage der Kita wird vorranging auf dem Geschossniveau der Kita angelegt werden, sodass zwischen Kita-Neubau und Pfarrhaus ein Höhenversprung von bis zu 90 cm abgefangen werden muss.
Das Erdgeschossniveau der Kirche liegt mit 295,90 m.ü.NN. um 12 cm unter dem der  Kita.
Außenanlagen mit Unterteilung und Erschließung
Für die Umplanung der Außenanlagen wird das gesamte Grundstück der ev. Kirchengemeinde betrachtet und entsprechend der Nutzung in 3 Teilbereiche untergliedert:

1. Nutzung durch die Kita
2. Gemeinsame Nutzung durch Kita und ev. Kirchengemeinde
3. Nutzung durch die ev. Kirchengemeinde

Ziel der vorliegenden Entwurfsplanung ist die Schaffung eines attraktiven kindgerechten Freibereiches zur neu entstehenden Kita und die Umgestaltung der weiteren, teils gemeinsam genutzten Freiflächen zu einer funktionalen und ansprechenden Gesamtanlage.
Erschlossen wird die Kita barrierefrei und rollstuhlgerecht von der Buchschacherstraße über den gemeinsamen Vorplatz.
Es werden keine Zufahrten oder Aufstellflächen für die Feuerwehr im unmittelbaren Umfeld des Gebäudes vorgehalten. Im Brandfall ist das Kitagebäude von der Buchschacherstraße für die Feuerwehr erreichbar.
Die Haupterschließung der Kirche erfolgt über eine große Treppenanlage im Nordosten von der Kirchstraße aus. Der barrierefreie Zugang der Kirche erfolgt über die Außenanlage der Gemeindehauses an der Rückseite der Kirche über einen großen Windfang, welcher Kirche und Gemeindehaus verbindet
Die notwendigen Parkplätze befinden sich seitlich des Pfarrhauses zum Nachbarn im Südwesten.
Kita
Das geplante eingeschossige Kitagebäude sieht einen langgestreckten Baukörper in Südwest-Nordost Richtung vor, der sich hinter Kirche und Pfarrhaus entlang der Grundstückgrenze erstreckt.
Dieser beginnt im Südosten mit dem Bestandsgebäude des Gemeindezentrums und wird im Pfarrgarten Richtung Nordosten durch einen Anbau verlängert.
Lediglich unter dem Bestandsgebäude befindet sich eine Teilunterkellerung in der die Wärmeerzeugungsanlage zur Versorgung des Gemeindehauses, der Kirche und des Pfarrhauses untergebracht ist. Im Nebenraum der Heizzentrale befindet sich das Pelletlager, in dem der Brennstoff der Wärmeerzeuger gelagert wird. Die Versorgung der umliegenden Gebäude erfolgt über ein nicht öffentliches Nahwärmenetz, welches im Erdreich verlegt ist. In der Technikzentrale befindet sich weiterhin der Hausanschluss der Trinkwasserversorgung und im vorgelagerten Flur der Hausanschluss Elektro
Abgebrochen wird der Gebäudeteil des Gemeindezentrums, welcher Kirche und Pfarrhaus optisch  voneinander trennt.

 Termine / Bauzeit

Beginn Holzbauarbeiten:  Werkplanung 30. KW 2026
Bauzeit vor Ort:  ca. 10 Wochen nach Freigabe Werkplanung

Gesamtfertigstellung: 4. Quartal 2027

Baustellenablaufplan:

1. Bauabschnitt Neubau:
  Richten der Holzbaukonstruktion Neubau

2. Bauabschnitt: Bestand und Verbidnungsbau zur Kirche

3. Baubschnitt: Installtionswände stellen ohne Dämmung und Beplankung

4. Bauabschnitt: Müll- und Geräteschuppen richten, Installationswände schließen

Seitens des AN ist das führen eines Tagesaktuellen Bautagebuches in die Position des
Baustellenkoordinators einzukalkulieren.

Die Bautagesberichte sind dem AG mit einem maximalen Zeitversatz von 2 Arbeitstagen
vorzulegen.

Durch das gemeinsame Bauvorhaben der KiTa und der Kirchengemeinde sind die Aufmaße zu den Rechnungen so aufzustellen, dass die Positionen und Titel gem. Ausschreibung klar zuzuordnen sind.

## Allgemeine techn. Vorbemerkungen
1. Folgende Unterlagen liegen der Ausschreibung zugrunde:
- Ausführungsplanung Architekt
- Statik samt Positions- und Detailpläne
- Durchbruchsplanung
- Brandschutzkonzept
- Wärmeschutznachweis

2 Beschreibung der örtlichen Verhältnisse

2.1 Lage der Baustelle

Die Baustelle liegt im Bereich der Buchschacherstraße zwischen Ev. Kirche und Pfarrhaus

Dem AN wird empfohlen, vor Abgabe des Angebotes eine Besichtigung der Baustelle durchzuführen.

2.2 Verkehrsverhältnisse

Verkehrsbeschränkungen sind durch die StVO geregelt. Die Gebäude sind im Baustellenbereich mit einem
Bauzaun ein zu zäunen. Innerhalb der vom Bauzaun umschriebenen Flächen werden Stellplatz-,Container- und Materiallagerflächen ausgewiesen.
Außerhalb des Baustellenbereiches stehen nur eingeschränkt Parkflächen zur Verfügung.

2.3 freizuhaltende Flächen

Alle Straßen, fußläufige Verbindungen, Gehsteige, Ein- und Ausgänge, Rettungswege und
Feuerwehraufstellflächen sind freizuhalten.
Die Nutzbarkeit der Flucht- und Rettungswege innerhalb und ausserhalb des Gebäudes ist dauerhaft
sicher zu stellen.

2.4 Anschlussmöglichkeiten an Ver- und Entsorgungsleitungen

Wasser-, und Stromanschlüsse werden vom AG zur Verfügung gestellt.
Der Wasseranschluss ist vom AN herzustellen.

3. Baustelleneinrichtung
Die Flächen für Baustelleneinrichtung sind direkt an der Baustelle nur in geringem Maße vorhanden. Material- und Gerätecontainer können auf einer zugewiesenen Fläche auf dem Grundstück aufgestellt werden gem. Baustelleneinrichtungsplan. Container und Baumaschinen sind gegen Zugriff durch Unbefugte zu schützen.
Das Grundstück ist mit einem Bauzaun zu sichern. Dieser ist bei Verlassen der Baustelle wieder zu verschließen und die Baugrube damit zu sichern.
Das Abstellen bzw.Parken von Baustellenfahrzeugen auf dem Gelände ist nur eingeschränkt möglich. Fahrzeuge im Straßenraum dürfen die Anwohner nicht behindern.
Gehweg und Straße im Zufahrtsbereich sind arbeitstäglich zu reinigen. Speziell im Zeitraum mit mit starkem LKW Verkehr hat der AN grobe Verunreinigungen unverzüglich zu beseitigen.

4. Ausfüllen der Angebote
Alle Positionen im Hauptangebot sind vollständig mit Preisen zu versehen. Nebenangebote sind nicht zugelassen. In den Angebotspreisen müssen alle für die Herstellung und Montage erforderlichen Leistungen und Nebenleistungen enthalten sein.

5. Nachträge
Nachtragsangebote sind mit genauer Kalkulationsaufschlüsselung einzureichen. Alle Nachtragspreise sind auf der Grundlage des Hauptangebotes zu kalkulieren. Nachunternehemerangebote bzw. Rechnungen von Zulieferanten sind mit vorzulegen.

6.  Geräteeinsatz
Es wird darauf hingewiesen, dass der Auftragnehmer für die Ausführung der einzelnen Leistungen entsprechend geeignetes Gerät und Personal einzusetzen hat. Erforderliche Schutzvorrichtungen gegen Staubentwicklung sind ebenso wie Abschrankungen, Warnschilder und sonstige Sicherungsmaßnahmen, soweit sie im LV nicht gesondert aufgeführt sind, in die Angebotspreise einzukalkulieren.

7. Nebenleistungen
Die zur Erfüllung der Leistung erforderlichen Nebenleistungen, die im LV nicht näher erläutert bzw. beschreiben werden, wie z.B.
- Ein- und Abrüsten der Baustelle
- Rüst- und Verteilzeiten
- Vorhalten der Baustelleneinrichtung
- Materialtransporte
- Aufwendungen für Prüfungen bzw. Genehmigungen durch Behörden, Fach-und Versicherungsverbände sind in die Einheitspreise einzukalkulieren und werden nicht gesondert vergütet.
Um das Gebäude wird nach den Rohbauarbeiten ein Arbeits- und Schutzgerüst gestellt. Weitere erforderlichen Montagegerüste im Innenbereich  über einer Höhe von 2,00m werden bauseits nicht gestellt. Alle weiteren erforderlichen Gerüste sowie die evtl. erforderlichen Hilfs- und  Zwischengerüste sind in die Einheitspreise des Angebotes einzurechnen.

8. Koordination/Ablauf
Der Auftragnehmer darf Arbeiten, welche andere Leistungen überdecken, erst nach Abnahme der vorherigen Leistungen nur nach Anordnung durch die Bauleitung vornehmen. Sollte dieser Hinweis nicht beachtet werden, so kann die Bauleitung die kostenlose Freilegung der abzunehmenden Bauteile verlangen.
Der Auftragnehmer ist verpflichtet seinen Leistungsbereich in Koordination mit den anderen am Bau beteiligten Handwerkern zu erbringen, dass ein reibungsloser, ineinandergreifender Arbeitsablauf erfolgen kann.

9. Baustellenordnung / Sicherheits- und Gesundheitskoordinator
Für die Baustelle wird ein Sicherheits- und Gesundheitskoordinator bestellt. Es gilt die Baustellenordnung, die jedem Baustellenbeteiligten zur Kenntnis gegeben wird und entsprechend zu beachten ist.

10. Abfallentsorgung / Abfallwirtschaft
Die Entsorgung von Abfall und die Beseitigung von Verunreinigungen sind gemäß VOB/C Punkt 4.4.11 und 4.1.12 Nebenleistungen des Auftragnehmers. Wird vom AN trotz Aufforderung diesse Nebenleistung nicht oder nur unzureichend erbracht, so werden die Leistungen bauseits ausgeführt und die Kosten bei den Verursachern in Abzug gebracht.

11. Werkstofftrennung
Vom Auftragnehmer ist das Sortieren, Zwischenlagern und getrennte Aufladen der Baustellenabfälle, Abbruchteile usw. entsprechend den satzungsrechtlichen Bestimmungen in der jeweils neuesten Fassung der Eigenbetriebe Abfallwirtschaft vorzunehmen und in der Kalkulation der Einheitspreise zu berücksichtigen.
Trennung nach:
- Wertstoffen
- wiederverwertbarem Bauschutt (aufbereitungsfähig)
- Baustellenabfällen/Bauschutt (nicht verwertbar)
- Sonderabfällen
In die Preise sind die Kosten für den Materialtransport zum Container, die Stofftrennung und Transportkosten zur Deponie inkl. Deponiekosten mit einzurechnen.

## zusätzliche technische Vorbedingungen Zimmer-/Holzbauarbeiten
Zusätzliche Technische Vertragsbedingungen
Zimmer-/Holzbauarbeiten

1 Grundlagen
Für die Leistungen dieses Gewerks gelten die VOB Teil C, insbesondere ATV DIN 18334 Zimmer-/Holzbauarbeiten, und die Allgemein Anerkannten Regeln der Technik.

Ergänzend hierzu gelten die Regelwerke der nachstehend genannten Herausgeber in der zum Zeitpunkt der Ausführung gültigen Fassung als Grundlage von Kalkulation und Arbeitsausführung:
- BDZ: Holzbau Deutschland Bund Deutscher Zimmermeister
- BFS: Bundesausschuss Farbe und Sachwertschutz e. V.,
- Bundesverband Farbe Gestaltung Bautenschutz,
- Deutsche Bauchemie e. V.,
- DGUV: Deutsche Gesetzliche Unfallversicherung e. V.,
- DIN: Deutsches Institut für Normung e. V.,
- Holzbau Deutschland - Institut e. V.,
- Informationsverein Holz e. V.,
- RAL: Deutsches Institut für Gütesicherung und Kennzeichnung e. V.,
- WTA: Wissenschaftlich-Technische Arbeitsgemeinschaft für Bauwerkserhaltung und Denkmalpflege e. V.

2 Vorleistung und Planung
Innerhalb von 10 Tagen nach Auftragserhalt, in jedem Fall jedoch rechtzeitig vor Materialdisposition und Ausführungsbeginn, wird der AN dem AG unaufgefordert den Teil seiner späteren Dokumentation übergeben, aus dem alle bauaufsichtlichen Zulassungen, Prüfungszeugnisse, Einbaubedingungen und technischen Eigenschaften der vom AN zum Einbau vorgesehenen Produkte ersichtlich sind.

Der AN hat den AG auf die für die angebotenen Leistungen erforderlichen bauseitigen Vorleistungen rechtzeitig vor Ausführungsbeginn der an ihn beauftragten Leistungen hinzuweisen.

Rechtzeitig vor Beginn der Ausführung seiner Arbeiten hat der AN eigenverantwortlich vorgegebene Maße und benannte Höhen auf Übereinstimmung mit am Bau vorhandenen Meterrissen und erforderlichenfalls die Maßgenauigkeit des Rohbodens durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Vor Beginn der Arbeiten ist vom AN eine Werkstatt- und Montageplanung sowie bei Schrägdächern ein Abbundplan zu erstellen und dem AG rechtzeitig vor Ausführung zur Prüfung und Freigabe vorzulegen. Bestandteil der Werkstatt- und Montageplanung des AN sind u. a.:
- statische Nachweise und erforderliche Detailpunkte für alle Bauteile, Verbindungen, Befestigungsmittel, Anschluss- und Auflagerpunkte einschließlich Werkzeichnungen und Prüfzeugnissen, unter Berücksichtigung der Flächen- und Eigenlasten,
- Abstimmung sämtlicher Detailpunkte unter Einbeziehung der tangierenden Leistungen anderer Gewerke,
- Nachweise statischer, brandschutz-, schallschutz-, wärmeschutz- und sicherheitstechnischer Art,
- Überprüfung der Verträglichkeit zu ggf. bereits vorhandenen Schutzmitteln bzw. verbleibenden Anstrichen einschließlich Musterflächen,
- bauphysikalische Berechnungen (soweit nicht vorhanden), wie z. B. Berechnungen zu Dampfdurchgang, Bauteilfeuchte und Wärmedämmwerten aller von ihm gedämmten oder mit Dampfsperren oder -bremsen zu versehenden Einbaubereiche. Ihm nicht bekannte Eingabewerte für die Berechnung erfragt bei Erfordernis der AN beim AG.

Bei der Planung von Holztreppen ist zu berücksichtigen:
- Statischer Nachweis für Treppenkonstruktionen, unter Berücksichtigung der Vermeidung von Knarzgeräuschen aus Durchbiegung (Einstemmungen für Treppenstufen sind zur Vermeidung von Knarzgeräuschen zu entgraten; Befestigungsmittel für Stufen und Geländerpfosten sind verdeckt anzubringen); Sofern in der Leistungsbeschreibung nicht abweichend festgelegt, sind folgende Konstruktionsprinzipien einzuhalten:
- Alle Verbindungsmittel sind einzusenken und mit Holzrundplättchen zu überdecken,
- Die Antrittsstufe von Treppen soll als Kastenstufe ausgebildet werden,
- Geländerstäbe sind einzuzapfen,
- Deckleisten und dauerelastische Versiegelungen zur Abdeckung ungenauer Passungen sind nicht zulässig,
- Krümmlinge sind unsichtbar mit anschließenden Bauteilen zu verbinden,
- Wandseitige Befestigungen müssen unsichtbar erfolgen,
- Handläufe und Geländer verzogener Treppen sind nicht abschnittsweise, sondern ununterbrochen und durchgängig verzogen auszuführen.

Der AN klärt im Rahmen seiner Werkstatt- und Montageplanung vor Ausführungsbeginn, welche Hölzer sichtbar bleiben sollen. Alle sichtbar verbleibenden Hölzer sind gehobelt und mit gefasten Kanten vorzusehen.

3 Ausführung und Konstruktion
3.1 Allgemeine Grundlagen
Soweit vom AN bei Arbeitsausführung Schäden an hölzernen Bestandskonstruktionen festgestellt werden, die über das in der Beauftragung festgelegte Maß hinausgehen, ist der AG unverzüglich zu verständigen. Vor Beseitigung über den Auftrag hinausgehender Schäden an der Substanz wird der AN ein Aufmaß hierüber als Grundlage seines Vergütungsanspruchs erstellen und dem AG zur Freigabe vorlegen.

Vor Stemm-, Bohr-, Nagel- und Schraubarbeiten an Estrichen, geputzten Wänden und Decken oder Vorsatzschalen sind Leitungen mit einem Suchgerät zu orten. Der AN haftet für von ihm verursachte Schäden auch an verdeckt liegenden Kabeln und Leitungen.

Soweit Trennlagen und Unterlagen als konstruktiver Holzschutz für vom AN einzubauende Holzteile erforderlich werden, sind diese vom AN einzubauen, ohne dass hierfür eine zusätzliche Vergütung erfolgt.

Bei sichtbar bleibenden Hölzern im Außenbereich sind die Kanten leicht zu brechen bzw. zu fasen.

Holzverbindungen sind stets metallischen Verbindungsmitteln vorzuziehen. Der Einbau metallischer Verbindungsmittel in Hölzern im Außenbereich darf nur in konstruktiv unumgänglichen Ausnahmefällen erfolgen. Soweit metallische Verbindungsmittel ausnahmsweise zum Einsatz gelangen, sind diese in die Hölzer einzusenken und mit Holzeinsatzstücken unsichtbar zu überdecken. Ein sichtbares Verbleiben von Nagelplatten, Balkenschuhen etc. ist allenfalls in optisch untergeordneten Bereichen (nicht ausgebauten Dachböden, Ställe, etc.) zulässig.

3.2 Stoffe/Materialien/Anforderungen
3.2.1 Holzschutz
Der AN berücksichtigt die Erfordernisse des konstruktiven und ggf. eines chemischen Holzschutzes bei seiner Werkstatt- und Montageplanung. Konstruktiver Holzschutz ist dem chemischen stets vorzuziehen.

Soweit Ausführungsvorgaben des AG einem optimalen konstruktiven Holzschutz widersprechen, wird der AN dies dem AG mit Hinweis auf die zu erwartende geringere Dauerhaftigkeit mitteilen.

Auf chemischen Holzschutz in Innenräumen ist vollständig zu verzichten. Soweit der AN unumgängliche chemische Holzschutzmaßnahmen durchführt, übergibt er dem AG unaufgefordert die Bescheinigungen über
- den Hersteller des Holzschutzmittels,
- die Aufwendungsmenge,
- die Art des Holzschutzmittels,
- das Überwachungszeichen,
- das Datum der Einbringung,
und bringt diese an tragenden Konstruktionen an solcher Stelle vor Ort an, dass sie auch nach dem Einbau der Hölzer noch sichtbar sind.

Alle nach erfolgtem Holzschutz noch bearbeiteten oder gerissenen Teile sind entsprechend nachzubehandeln.

Sich auf den Holzschutz beziehende europäische Normen und Regelwerke sollen, soweit baurechtlich zulässig, nur nachrangig nach den nationalen deutschen Regelwerken Anwendung finden. Bei Widersprüchen zwischen den Regelwerken gilt der geringstmögliche chemische Holzschutz als vereinbart.

Alle zum Aufbringen von Holzschutzmitteln erforderlichen Vorleistungen sind als Nebenleistungen vom AN vorzusehen.

3.2.2 Wärmedämmungen
Wärmedämmsysteme oder -elemente, die zusätzlich die Funktion einer Unterspannung oder einer Unterdeckung erfüllen, sind mit zusätzlichen systembezogenen Maßnahmen an alle flankierenden und durchdringenden Bauteile anzuschließen.

Sofern nicht in der Leistungsbeschreibung abweichend festgelegt, ist als mindeste Qualität von Wärmedämmungen Steinwolle mit einem Flammpunkt von > 1.000 °C (umgangssprachlich = "graue Wolle") vorzusehen, Glaswolle (umgangssprachlich = "gelbe Wolle") ist nur bei ausdrücklichem Leistungsbeschrieb zulässig. "Mineralwolle" ist insofern in der Leistungsbeschreibung als Steinwolle (= "graue Wolle") zu verstehen.

Sind ausgebaute Dachgeschosse zu dämmen und sind keine Detailzeichnungen vorhanden, so sind die Abseitenwände, die Schräge über diesen und der außenliegende Bereich der obersten Decke sowie die Gaubenfronten im vorderen Abschluss als Mindestumfang zu dämmen.

Soweit Zwischensparrendämmungen hinterlüftet ausgeführt werden, sind bei der Bemessung von Lüftungsöffnungen die Querschnittsminderung durch Insektenschutzgitter und die Durchbiegung der Konstruktion zu beachten. Soweit nicht anders in der Leistungsbeschreibung vorgegeben, sollen Konterlatten mindestens 38 mm hoch sein.

Auf Ringbalken, Schräggurten, Firstpfetten etc. sind Wärmedämmungen zur Vermeidungen von Wärmebrücken einzubauen.

Dämmungen in Steildächern sind, auch bei der Verwendung von Dämmplatten und Dämmkeilen, so einzubauen, dass das Abgleiten verhindert wird.

Soweit ein Rieselschutz erforderlich ist, soll dieser nach technischer Möglichkeit als Vlies anstelle einer Folie ausgeführt werden.

3.2.3 Dampfbremsen und Dampfsperren
Diffusionsäquivalente Luftschichtdicke (sd-Wert) und Begriffe:
- diffusionsoffen: 0,50 m < sd,
- Dampfbremse: 0,50 m < sd < 1.500 m,
- Dampfsperre: sd > 1.500 m.

Dampfsperren und Dampfbremsen sind mit minimaler Anzahl von Durchdringungen herzustellen, die Anzahl und Art von Befestigungsmitteln sind hierauf abzustellen. Alle Anschlüsse an flankierende Bauteile sind abzudichten, ggf. sind auch die Durchdringungen von Befestigungsmitteln einzudichten. Soweit Dampfsperren von Installationen, Schalterdosen, Kabeln etc. durchdrungen werden, sind diese nach Herstellervorgabe wind- und dampfdicht an die Dampfsperren anzuschließen.

Soweit nicht nur Teilbereiche, sondern gesamte Ausbauten vom AN mit einer Dampfsperre versehen werden, weist der AN die Luftdichtigkeit seiner Ausführungen durch Blower-Door-Tests, kostenlos für den AG, rechtzeitig vor Beginn von Arbeiten zur raumseitigen Bekleidung der Dampfsperren nach.

Befestigungselemente, die Flächendichtungen im Ausnahmefall durchdringen, sind abzudichten. Die Ausführung erfolgt in Abstimmung mit der örtlichen Bauleitung.

Der AN führt alle Anschlüsse an Fenster- und Fassadenelemente aus bzw. prüft bauseitig vorhandene Anschlüsse auf Dichtigkeit, sodass er alleinig für die Dichtigkeit der von ihm erstellen Leistungen verantwortlich ist.

3.2.4 Dachstühle ausgebauter Dachräume
Sparren von Dachstühlen ausgebauter Dachräume sind ausschließlich mit kammergetrockneten Hölzern oder Leimhölzern auszuführen. Soweit die Durchbiegungsbemessung nicht < L/300 beträgt, weist der AN den AG hierauf hin und lässt sich das mögliche Auftreten von Rissen in Dachschrägenbekleidungen vom AG schriftlich bestätigen.

3.2.5 Treppen
Ein statischer Nachweis für Treppenkonstruktionen erfolgt im Rahmen der Werkstatt- und Montageplanung durch den AN. Hierbei sind alle Holzbauteile nicht nur in Bezug auf statische Erfordernisse, sondern auch gegen Knarzgeräusche aus Durchbiegung zu bemessen. Einstemmungen für Treppenstufen sind zur Vermeidung von Knarzgeräuschen zu entgraten. Befestigungsmittel für Stufen und Geländerpfosten sind verdeckt anzubringen.

## 004 Holzbauarbeiten

### Bereich 01 Arbeitsvorbereitung

**01.1 Arbeitsvorbereitungen**
Arbeitsvorbereitung zur Erstellung der Abbundlisten und Werkszeichnungen auf Grundlage der Ausführungsplanung Architektur und Statik sowie der statischen Berechnungen, inkl. prüffähiger Vorlage beim Prüfstatiker und Einarbeitung evtl. Korrekturen.
Die zeichnerischen Unterlagen des AN müssen in 2-facher Papierform durch den AN beim Prüfstatiker zur Prüfung vorgelegt werden.
Menge: 1,000 St

### Bereich 02 Dachkonstruktion

**02.1 Konstruktionsvollholz, nicht sichtb., Fi/Ta/Ki/Lä, S10, liefern**
Konstruktionsvollholz liefern
Nadelholz; Fichte / Tanne, nicht sichtbar
KVH-NSI
Festigkeitsklasse C24 nach DIN 1052
Holzeinbaufeuchte =15+-3%
Einschnittart herzgetrennt
Oberfläche egalisiert und gefast
Maßhaltigkeitsklasse 2 nach EN 336

Abmessungen lt. Statik
Einbauort: Dach
bxh

Firstpfetten Gruppenräume: 14/24
Firstpfetten Bistro/Bewegungsraum: 14/28
Sparren Gruppenräume: 10/24/ e=62,5
Sparren Förderräume/Garderoben: 8/24 / e=62,5
Sparren Bewegungsraum/Lager Küche: 14/32 / e=62,5
Sparren Bistro / Küche: 8/24 / e=62,5
Pfetten Traufe, = 12/24
Balkenlage Flachdach Büro Leitung: 14/18 / e=42
Menge: 31,000 m³

**02.2 Abbinden und Aufstellen KVH**
Abbinden und Aufstellen/Verlegen von Brettschichtholz, inkl. aller Anschlüsse, Auswechslungen, Aussparungen, Ausklinkungen, Bohrungen usw.
Konstruktive Stahlbauteile (Dübel, Bolzen, Verankerungen, Verbindungsmittel etc.), soweit es Besondere Leistungen sind, und Lieferung gesondert.
Holzart: Fichte / Tanne / Kiefer
Dachform: Pfetten-Satteldach und Flachdach
Dachart: Pfettendach
Dachneigung:  Satteldächer Garderoben-, Gruppen- und Förderräume DN 25° & 45°
  Satteldach Bistro / Bewegungsraum DN ca. 24,85° & 40,62°

Flachdach:  Büro Leitung inkl. Anschluss an Bestand

komplett lt. beiliegender Statik und Ausführungsplanung
Menge: 31,000 m³

**02.3 Auswechslung Dachöffnung Dachflächenfenster**
Auswechslung Dachöffnung Dachflächenfenster

siehe beiliegende Planunterlagen

komplett lt. beiliegender Statik und Ausführungsplanung

Maße ca. 1,45x,125m

Einbauort:  Schlafräume Bestand
Menge: 3,000 St

**02.4 Attikakonstruktion auf Flach- und Pultdächern, ca. d=300mm**
Attikakonstruktion einschl. Anschlüsse, Trennlagen, Eckausbildungen und innere Beplankung.

Leistungsbestandteile

- Ständerwerk
- Minerallwolldämmung
- dampfdichte Ebene Stöße verklebt
- Aufrichten; Befestigungsmittel

Zweck: Attikakonstruktion Sattel- und Flachdachdächer
Vorleistung: Brettsperrholzdecke Flachdächer,
 Holzbalken Satteldächer
Folgeleistung: Außen: vorgehängte Holzfassade
Ständerbreite: KVH 80x240 mm; e= 62,5 cm

Beplankung Außen: 1x15 mm OSB-PLatte
Beplankung Innen: 1x60 mm Holzfaserdämmplatte
Dampfdichheit: ÓSB-Platte dampfdicht verklebt
Wärmedämmung: Minerallwolledämmung, D= 240 mm
Wärmeleitfähigkeit: 0,040W/(m*K)
Höhe: ca 0,80 m Satteldächer
 ca. 0,50 -0,90 m Flachdächer
 ca. 0,70 - 0,90 m Pultdächer

Einbauort: Attika Satteldächer, Flachdächer, Pultdächer

Aufbau Innen nach Außen:

1.60 mm Holzfaserdämmplatte
2. 240 mm Minerallwolle Dämmung/ 240 mm Holzständer
3. 15 mm OSB-Platte
Menge: 310,000 m²

**02.5 Kastenrinne Satteldach**
Kastenrinne umlaufend /Satteldach
Flächenbündiger Abschluss zur Holz- Fassade
einschließlich Befestigung an der Traufpfette bzw. an den
Gratsparrenköpfen

einschl. aller Verbindungs- und Befestigungsmittel
inkl. Schließen der Zwischenräume
mit Holzfaserplatten.
Menge: 75,000 lfm

**02.6 Brettsperrholzdecke, 5 -lagig, Fichte/Tanne/Kiefer, 12 cm, liefern als Flachdachkonstruktion**
Brettsperrholz, mehrschichtig massiv aufgebaut, verleimt, aus Nadelholz mit beidseitig glatten, fugenlosen Holzoberflächen, liefern und einbauen inkl. aller Befestigungsmittel gem. Statik.
Holzart: Fichte / Tanne / Kiefer
Festigkeitsklasse: C24 (Fichte)
Lagen: 5
Leimtyp: I
Nutzungsklasse: 1
Emissionsklasse: E1 (DIN 16516-2020)
Oberfläche: gehobelt und geschliffen
Dicke: 12 cm

Einbauort: Flur Gruppenräume, Erker
Menge: 230,000 m²

**02.7 Brettstapelholzdecke, Deckenaussparung**
Brettstapelholzdecke mit Deckenaussparung oder Bohrung versehen.
Holzart: Fichte / Tanne / Kiefer
Deckendicke :12 cm
Größtes Öffnungsmaß: 65/55 cm
Größte Durchmesser: d = 10cm
Menge: 5,000 St

**02.8 Kleineisenteile**
*** Pauschalposition
Kleineisenpauschale für die Verankerung der Dachkonstruktion frei Baustelle liefern und befestigen.
Menge: 1,000 psch

**02.9 Holzfaserplatten-Dämmung, auf Dach, 1-lagig, 60 mm**
Holzfaserdämmplatte, 3 Monate regendicht, auf bauseits vorhandener Unterkonstruktion der Dachkonstruktion. Bei der Verlegung die Stöße versetzt anordnen.
Unterkonstruktion: Dachschalung, Dampfbremse
Material: Holzfaserdämmplatte mit Zulassung
WLG: 040
Baustoffklasse: B2
Brandverhalten DIN EN 13501: E
Anzahl der Lagen: 1-lagig
Dämmdicke: 60 mm

Bezeichnung: WF-DAD-040-B2-60

Angeb. Fabrikat: '..........'
Menge: 765,000 m²

**02.10 Zwischensparrendämmung, MW 035, d=200 mm, 1-lagig**
Mineralwolle-Wärmedämmung als Klemmfilz zwischen den Sparren als Volldämmung.
Dämmbahn mit 1 cm Übermaß zuschneiden, dicht stoßen sowie passgenau und fugenfrei einbauen. Bei mehrlagiger Dämmung sind die Stöße versetzt anzuordnen.
Anwendungstyp: Zwischensparrendämmung
Dämmstoff: Mineralwolle
Wärmeleitfähigkeit (Bemessungswert): 0,035 W/(mK)
Brandverhalten (DIN EN 13501-1): A1
Anzahl der Lagen: 1-lagig
Dicke Dämmstoff: 200 mm

Angeb. Fabrikat: '..........'
Menge: 230,000 m²

**02.11 Zwischensparrendämmung wie vor, jedoch 240mm**
Mineralwolle-Wärmedämmung als Klemmfilz zwischen den Sparren als Volldämmung wie vor, jedoch 240mm
Menge: 515,000 m²

**02.12 OSB Platten, 20mm als Dampfsperre**
Pultdächer Bestand, Satteldächer Neubau, Flachdach Büro Leitung
OSB Platten d = 20mm
DIN EN 13986, Plattentyp OSB / 4 EN 300,
Dicke= 20mm

Untergrund Holz, Befestigung mit Nägeln oder Schrauben
auf v.g. Holzpfetten, mit Klebeband luftdicht verklebt;
liefern und befestigen in fertiger Arbeit, Ausführung
als Scheibe inkl. Herstellen aller luftdichten Randanschlüsse
(luftdichter Anschluss der Dachfenster in gesonderter Position)
Menge: 765,000 m²

**02.13 Zulage dampfdichten Randanschlüsse an Wände und Stützen**
Menge: 230,000 m

### Bereich 03 Holzfertigteilbauweise

*Hinweis: WÄNDE*

**03.1 Außenwände Holztafelbauweise, ca. d=315 mm**
Tragende Außenwände in Holztafelbauweise einschl. Anschlüsse, Trennlagen, Eckausbildungen und innere Beplankung.

Leistungsbestandteile

- Ständerwerk einschl. Schwellen und Rähm
- Minerallwolledämmung
- dampfdichte Ebene Stöße verklebt
- Aufrichten; Befestigungsmittel

Zweck: Wärmedämmebene
 Außenwand
Vorleistung: Betonsohlplatte, bzw.-decke, Brettsperrholzdecke
Folgeleistung: Außen: vorgehängte Holzfassade
 Innen: Installationsebene gem. unterer Position
Ständerbreite: KVH 80x240 mm; e= 62,5 cm, gem. Statik und Ausführungsplanung

Beplankung Außen: 60 mm Holzfaserdämmplatte
Beplankung Innen: 1x 15 mm 3-Schicht-platte, Fichte
Dampfdichheit: Dampfsperrfolie
Wärmedämmung: Minerallwolledämmung, D= 240 mm
Wärmeleitfähigkeit: 0,035 W/(m*K)
Höhe: ca 3,15 m, Giebel ca. 6,45 m

Einbauort: Erdgeschoss

Aufbau:

1.60 mm Holzfaserdämmplatte
2. 240 mm MinerallwolleDämmung/ 240 Holzständer
3. Dampfsperrfolie
4. 1x 15 mm 3-Schicht-platte, Fichte, Nut- und Feder
Menge: 370,000 m2

**03.3 Installationsebene Außenwände, 75mm**
Installationsebene an Außenwänden 75mm

- Rahmenhölzer 40x60 mm
- Minerallwolle WLG 040, 60mm
- 1x15 mm sichtbare 3-Schicht-Platte, Fichte, Nut- und Feder
Menge: 300,000 m2

**03.4 Installationsebene Außenwände, 135 mm**
Installationsebene an Außenwänden 135mm

- Rahmenhölzer 40x120 mm
- Minerallwolle WLG0040, 120mm
- 1x15 mm sichtbare 3-Schicht-Platte, Fichte, Nut- und Feder
Menge: 10,000 m²

**03.5 Schallschutz Installationsebene Innenwände, 75 mm**
Schallschutz-Installationsebene an Innenwänden 75 mm

- Rahmenhölzer 40x60 mm
- Minerallwolle, 60 mm
- 1x15 mm sichtbare 3-Schicht-Platte, Fichte, Nut- und Feder
Menge: 375,000 m²

**03.6 Leerrohrdurchführung, DN 25**
Leerrohrdurchführung DN 25, inkl. Andichten.
Elementdicke: bis 30 cm
Menge: 50,000 St

**03.7 Unterzug aus NH, Fichte, C24c, 240/180 mm**
Pos. laut Statik
Holzunterzug
Auflager laut Statik
NH C24
b/h=24/18

Einbauort: Erdgeschoss
Menge: 1,000 m3

**03.8 Unterzug aus NH, Fichte, C24c, 240/160 mm**
Pos. laut Statik
Holzunterzug
Auflager laut Statik
NH C24
b/h=24/16

Einbauort: Erdgeschoss
Menge: 1,500 m3

**03.9 Unterzug aus NH, Fichte, C24c, 240/120 mm**
Pos. laut Statik
Holzunterzug
Auflager laut Statik
NH C24
b/h=24/12

Einbauort: Erdgeschoss
Menge: 1,500 m3

**03.10 Unterzug aus NH, Fichte, C24c, 160/280 mm**
Pos. laut Statik
Holzunterzug
Auflager laut Statik
NH C24
b/h=16/28

Einbauort: Erdgeschoss
Menge: 1,000 m3

**03.11 Unterzug aus NH, Fichte, C24c, 160/180 mm**
Pos. laut Statik
Holzunterzug
Auflager laut Statik
NH C24
b/h=16/18

Einbauort: Erdgeschoss
Menge: 0,500 m3

**03.12 Unterzug aus NH, Fichte, C24c, 160/120 mm**
Pos. laut Statik
Holzunterzug
Auflager laut Statik
NH C24
b/h=16/12

Einbauort: Erdgeschoss
Menge: 0,500 m3

**03.13 Brettsperrholzwand, 5-schichtig, Fichte/Tanne/Kiefer, 10 cm**
Brettsperrholzwand, mehrschichtig massiv aufgebaut, aus Nadelholz, mit beidseitig glatten, fugenlosen Holzoberflächen, abbinden und aufstellen.
Holzart: Fichte / Tanne / Kiefer
Festigkeitsklasse: C24 (Fichte)
Emissionsklasse: E1 (DIN 16516-2020)
Lagen: 5
Leimtyp: I
Nutzungsklasse: 1-Trockenbereich
Oberfläche: gehobelt und geschliffen
Dicke: 10 cm
Befestigung: 6 Winkelverbinder, 4,0 x 60 mm

Angeb. Fabrikat : '....'
Menge: 110,000 m²

**03.14 Brettsperrholzwand, 5-schichtig, Fichte/Tanne/Kiefer, 12 cm**
Brettsperrholzwand, mehrschichtig massiv aufgebaut, aus Nadelholz, mit beidseitig glatten, fugenlosen Holzoberflächen, abbinden und aufstellen.
Holzart: Fichte / Tanne / Kiefer
Festigkeitsklasse: C24 (Fichte)
Emissionsklasse: E1 (DIN 16516-2020)
Lagen: 5
Leimtyp: I
Nutzungsklasse: 1-Trockenbereich
Oberfläche: gehobelt und geschliffen
Dicke: 12 cm
Befestigung: 6 Winkelverbinder, 4,0 x 60 mm
Angeb. Fabrikat : '....'
Menge: 30,000 m²

**03.15 Brettsperrholzwand, 5-schichtig, Fichte/Tanne/Kiefer, 14 cm**
Brettsperrholzwand, mehrschichtig massiv aufgebaut, aus Nadelholz, mit beidseitig glatten, fugenlosen Holzoberflächen, abbinden und aufstellen.
Holzart: Fichte / Tanne / Kiefer
Festigkeitsklasse: C24 (Fichte)
Emissionsklasse: E1 (DIN 16516-2020)
Lagen: 5
Leimtyp: I
Nutzungsklasse: 1-Trockenbereich
Oberfläche: gehobelt und geschliffen
Dicke: 14 cm
Befestigung: 6 Winkelverbinder, 4,0 x 60 mm
Angeb. Fabrikat : '....'
Menge: 535,000 m²

**03.16 Zulage Öffnung für Innentüren**
Türöffnung in Holzmassivwänden

Rohbaumaß = 126 cm x 213,5 cm
Rohbaumaß = 101 cm x 213,5 cm

Wanddicke: 10-14 cm

gem. Ausführungsplanung
Menge: 12,000 St

**03.17 Brettstapelwand, Wandaussparung**
Brettstapelwand mit Wandaussparung oder Bohrung versehen.
Holzart: Fichte / Tanne / Kiefer
Wanddicke :14 cm
Größtes Öffnungsmaß: 50/14 cm

41/14 cm
20/14 cm
14/10 cm
22/14 cm
gem. Ausführungs- und Durchbruchsplanung
Menge: 23,000 St

**03.18 Holzstütze 100/140 mm**
Holzstützen

NH C24, 100 x 140 mm

nach Angaben des Tragwerksplaners einschl. aller Anschlüsse, Bohrungen, Verbindungsmittel etc. liefern und einbauen

Stützenhöhe: ca. 2,985 m

Einbauort: Vordach Neubau
Menge: 31,800 lfm

**03.19 Holzstütze 100/240 mm**
Holzstützen

NH C24, 100 x 235mm

nach Angaben des Tragwerksplaners einschl. aller Anschlüsse, Bohrungen, Verbindungsmittel etc. liefern und einbauen

Stützenhöhe: ca. 2,985 m

Einbauort: Erdgeschoss, Flur Neubau
Menge: 230,000 lfm

**03.20 Holzstütze 100/260 mm**
Holzstützen

NH C24, 100 x 260 mm

nach Angaben des Tragwerksplaners einschl. aller Anschlüsse, Bohrungen, Verbindungsmittel etc. liefern und einbauen

Stützenhöhe: ca. 2,985 m

Einbauort: Erdgeschoss, Flur Neubau
Menge: 3,500 lfm

**03.21 Holzstütze 160/240 mm**
Holzstützen

NH C24, 160 x 240 mm

nach Angaben des Tragwerksplaners einschl. aller Anschlüsse, Bohrungen, Verbindungsmittel etc. liefern und einbauen

Stützenhöhe: ca. 2,725 m

Einbauort: Erdgeschoss, Flur Neubau
Menge: 3,500 lfm

### Bereich 04 Stahlbauarbeiten
*** Grundausführung ZZV 1.0

**04.1 Stahlträger, HEB 120, 5430 mm**
Stahlträger aus Profilstahl, grundiert, einschl. Lochung.
Bauteil: Stahlträger
Einbauort: Erdgeschoss, Büro Leitung
Einbauhöhe: bis 10 m
Auflager: Kalksandsteinmauerwerk
gem. Statik und Ausführungsplanung liefern und einbauen

Kurzname Stahl: S235
Werkstoff-Nummer: 1.0038
Ausführungsklasse: EXC2
Oberfläche: grundiert
Profil: HEB 120
Trägerlänge: 5430 mm
Menge: 1,000 St

**04.2 Stahlträger, HEB 140,1410 mm**
Stahlträger aus Profilstahl, grundiert, einschl. Lochung.
Bauteil: Stahlträger
Einbauort: Erdgeschoss
Einbauhöhe: bis 10 m
Auflager: Kalksandsteinmauerwerk
gem. Statik und Ausführungsplanung liefern und einbauen

Kurzname Stahl: S235
Werkstoff-Nummer: 1.0038
Ausführungsklasse: EXC2
Oberfläche: grundiert
Profil: HEB 140
Trägerlänge: 1410 mm
Menge: 6,000 St

**04.3 Stahlträger, HEB 140,1660 mm**
Stahlträger aus Profilstahl, grundiert, einschl. Lochung.
Bauteil: Stahlträger
Einbauort: Erdgeschoss, Personal
Einbauhöhe: bis 10 m
Auflager: Kalksandsteinmauerwerk

gem. Statik und Ausführungsplanung liefern und einbauen

Kurzname Stahl: S235
Werkstoff-Nummer: 1.0038
Ausführungsklasse: EXC2
Oberfläche: grundiert
Profil: HEB 140
Trägerlänge: 1660 mm
Menge: 1,000 St

**04.4 Stahlträger, HEB 140, 2035 mm**
Stahlträger aus Profilstahl, grundiert, einschl. Lochung.
Bauteil: Stahlträger
Einbauort: Erdgeschoss Garderobe Krippe, Krippe 1 + 2
Einbauhöhe: bis 10 m
Auflager: Kalksandsteinmauerwerk
gem. Statik und Ausführungsplanung liefern und einbauen

Kurzname Stahl: S235
Werkstoff-Nummer: 1.0038
Ausführungsklasse: EXC2
Oberfläche: grundiert
Profil: HEB 140
Trägerlänge: 2035 mm
Menge: 3,000 St

**04.5 Stahlträger, HEB 140, 2694 mm**
Stahlträger aus Profilstahl, grundiert, einschl. Lochung.
Bauteil: Stahlträger
Einbauort: Erdgeschoss, WC-Wickeln /Lern-WC
Einbauhöhe: bis 10 m
Auflager: Kalksandsteinmauerwerk
gem. Statik und Ausführungsplanung liefern und einbauen

Kurzname Stahl: S235
Werkstoff-Nummer: 1.0038
Ausführungsklasse: EXC2
Oberfläche: grundiert
Profil: HEB 140
Trägerlänge: 2694 mm
Menge: 1,000 St

**04.6 Stahlträger, HEB 160, 4028 mm**
Stahlträger aus Profilstahl, grundiert, einschl. Lochung.
Bauteil: Stahlträger
Einbauort: Kellergeschoss, Pellet Lager
Einbauhöhe: bis 10 m
Auflager: Stahlbetonwand
gem. Statik und Ausführungsplanung liefern und einbauen

Kurzname Stahl: S235
Werkstoff-Nummer: 1.0038
Ausführungsklasse: EXC2
Oberfläche: grundiert
Profil: HEB 160
Trägerlänge: 4028 mm
Menge: 1,000 St

**04.7 Stahlträger, HEB 160, 4250 mm**
Stahlträger aus Profilstahl, grundiert, einschl. Lochung.
Bauteil: Stahlträger
Einbauort: Kellergeschoss, Pellet Lager
Einbauhöhe: bis 10 m
Auflager: Stahlbetonwand
gem. Statik und Ausführungsplanung liefern und einbauen

Kurzname Stahl: S235
Werkstoff-Nummer: 1.0038
Ausführungsklasse: EXC2
Oberfläche: grundiert
Profil: HEB 160
Trägerlänge: 4250 mm
Menge: 1,000 St

**04.8 Stahlträger, HEB 180, 3301 mm**
Stahlträger aus Profilstahl, grundiert, einschl. Lochung.
Bauteil: Stahlträger
Einbauort: Kellergeschoss, Pellet Lager
Einbauhöhe: bis 10 m
Auflager: Stahlbetonwand
gem. Statik und Ausführungsplanung liefern und einbauen

Kurzname Stahl: S235
Werkstoff-Nummer: 1.0038
Ausführungsklasse: EXC2
Oberfläche: grundiert
Profil: HEB 180
Trägerlänge: 3301 mm
Menge: 1,000 St

**04.9 Stahlträger, HEB 200, 5422 mm**
Stahlträger aus Profilstahl, grundiert, einschl. Lochung.
Bauteil: Stahlträger
Einbauort: Erdgeschoss, Krippe 2
Einbauhöhe: bis 10 m
Auflager: Kalksandsteinmauerwerk, Stahlstütze

gem. Statik und Ausführungsplanung liefern und einbauen

Kurzname Stahl: S235
Werkstoff-Nummer: 1.0038
Ausführungsklasse: EXC2
Oberfläche: grundiert
Profil: HEB 200
Trägerlänge: 5422 mm
Menge: 1,000 St

**04.10 Stahlträger, HEB 200, 5777 mm**
Stahlträger aus Profilstahl, grundiert, einschl. Lochung.
Bauteil: Stahlträger
Einbauort: Erdgeschoss, Krippe 1
Einbauhöhe: bis 10 m
Auflager: Kalksandsteinmauerwerk, Stahlstütze

gem. Statik und Ausführungsplanung liefern und einbauen

Kurzname Stahl: S235
Werkstoff-Nummer: 1.0038
Ausführungsklasse: EXC2
Oberfläche: grundiert
Profil: HEB 200
Trägerlänge: 5777 mm
Menge: 1,000 St

**04.11 Stahlträger, HEB 200, 5955 mm**
Stahlträger aus Profilstahl, grundiert, einschl. Lochung.
Bauteil: Stahlträger
Einbauort: Erdgeschoss, Flur, Abstellraum Kita & Kirche
Einbauhöhe: bis 10 m
Auflager: Kalksandsteinmauerwerk, Stahlstütze
gem. Statik und Ausführungsplanung liefern und einbauen

Kurzname Stahl: S235
Werkstoff-Nummer: 1.0038
Ausführungsklasse: EXC2
Oberfläche: grundiert
Profil: HEB 200
Trägerlänge: 5955 mm
Angeb. Fabrikat: '..........'
Menge: 1,000 St

**04.12 Stahlträger, HEB 240, 4250 mm**
Stahlträger aus Profilstahl, grundiert, einschl. Lochung.
Bauteil: Stahlträger
Einbauort: Kellergeschoss, Pellet Lager
Einbauhöhe: bis 10 m
Auflager: Stahlbetonwand
gem. Statik und Ausführungsplanung liefern und einbauen

Kurzname Stahl: S235
Werkstoff-Nummer: 1.0038
Ausführungsklasse: EXC2
Oberfläche: grundiert
Profil: HEB 240
Trägerlänge: 4250 mm
Menge: 1,000 St

**04.13 Mauerwerk schneiden, Sturzauflager, Tiefe bis 24 cm**
Mauerwerkschnitt in Wänden aus Kalksandstein, für die Herstellung von Wandöffnungen. Herstellen der Auflagertasche für einen Türsturz (in gesonderter Position). Bauschutt entsorgen. Oberfläche für nachträglichen Putzauftrag.
Sägeverfahren: erschütterungsarm, ohne Wasserfreisetzung
Überschnitt: unzulässig
Bauteil: Innenwand einschalig
Baustoff: Kalksandstein
Oberfläche/Beschichtung: zweiseitig verputzt/verfliest
Wanddicke/Schnitttiefe: bis 24 cm
Menge: 6,000 m

**04.14 Stahlbeton schneiden, Sturzauflager, Tiefe bis 24 cm**
Betonschnitt in Wänden aus Stahlbeton, für die Herstellung von Wandöffnungen. Herstellen der Auflagertasche für einen Sturz (in gesonderter Position). Bauschutt entsorgen. Oberfläche für nachträglichen Putzauftrag.
Sägeverfahren: erschütterungsarm, ohne Wasserfreisetzung
Überschnitt: unzulässig
Bauteil: Außenwand/Innenwand einschalig
Baustoff: Stahlbeton
Oberfläche/Beschichtung: zweiseitig verputzt/verfliest
Wanddicke/Schnitttiefe: bis 24 cm
Menge: 0,360 m

**04.15 Stahlstütze, Rechteckprofil, 100/100/4 mm, h=2800 mm**
Stütze aus Rechteckrohr
Bauteil: Stahlstütze S235
Form Profil: Rechteckprofil
Abmessung Hohlprofil: 100/100/4 mm
Oberfläche: grundiert
Höhe: 2800 mm
Zusätzliche Angabe: mit Fuß- und Kopfplatte (120/200/15 mm)
Befestigungsmittel: verschraubt mit min. 4 Bolzen
Menge: 3,000 St

**04.16 Stahlstütze, Rechteckprofil, 70/70/4 mm, h=2380 mm**
Stütze aus Rechteckrohr
Bauteil: Stahlstütze S235
Form Profil: Rechteckprofil
Abmessung Hohlprofil: 70/70/4 mm
Oberfläche: grundiert
Höhe: 2380 mm
Zusätzliche Angabe: mit Fuß- und Kopfplatte (150/150/15 mm)
Befestigungsmittel: verschraubt mit min. 4 Bolzen
Menge: 6,000 St

### Bereich 05 Dachkonstruktion Kirchengemeinde
*** Grundausführung ZZV 2.0

**05.1 Konstruktionsvollholz, nicht sichtb., Fi/Ta/Ki/Lä, S10, liefern**
Konstruktionsvollholz liefern
Nadelholz; Fichte / Tanne, nicht sichtbar
KVH-NSI
Festigkeitsklasse C24 nach DIN 1052
Holzeinbaufeuchte =15+-3%
Einschnittart herzgetrennt
Oberfläche egalisiert und gefast
Maßhaltigkeitsklasse 2 nach EN 336

Abmessungen lt. Statik
Einbauort: Flachdach Windfang Kirche
bxh

Falchdach Windfang Kirche 10/28 e= 62,5

gem. Ausführungs- udn Detailplanung
Menge: 3,500 m³

**05.2 Abbinden und Aufstellen KVH**
Abbinden, Aufstellen, Verlegen und Befestigen des KVH-NSI
der vorbeschriebenen Positionen als Pfetten-Satteldach und Flachdach
Satteldächer Garderoben-, Gruppen- und Förderräume DN 25° & 45°
Satteldach Bistro / Bewegungsraum DN ca. 24,85° & 40,62°

inkl. Kleineisenteile lt. statischer Erfordernis
wie Schwerlastdübel, Schlaudern, Bolzen, Anker,
Windrispenband, Nägel, HVV-Verbinder usw. soweit nicht
gesondert beschrieben.

komplett lt. beiliegender Statik
Menge: 3,500 m³

**05.3 Attikakonstruktion, ca. d=300mm**
Attikakonstruktion einschl. Anschlüsse, Trennlagen, Eckausbildungen und innere Beplankung.

Leistungsbestandteile

- Ständerwerk
- Minerallwolldämmung
- dampfdichte Ebene Stöße verklebt
- Aufrichten; Befestigungsmittel

Zweck: Attikakonstruktion Sattel- und Flachdachdächer
Vorleistung: Brettsperrholzdecke Flachdächer,
 Holzbalken Satteldächer
Folgeleistung: Außen: vorgehängte Holzfassade
Ständerbreite: KVH 60x240 mm; e= 62,5 cm

Beplankung Außen: 1x15 mm OSB-PLatte
Beplankung Innen: 1x60 mm Holzfaserdämmplatte
Dampfdichheit: ÓSB-Platte dampfdicht verklebt
Wärmedämmung: Minerallwolledämmung, D= 240 mm
Wärmeleitfähigkeit: 0,040W/(m*K)

Höhe: ca. 0,50 -0,90 m Flachdächer

Einbauort: Attika Flachdach Windfang

Aufbau Innen nach Außen:

1.60 mm Holzfaserdämmplatte
2. 240 mm Minerallwolle Dämmung/ 240 mm Holzständer
3. 15 mm OSB-Platte
Menge: 7,000 m²

**05.4 OSB Platten, 20mm als Dampfsperre**
Flachdach Windfand Kirche
OSB Platten d = 20mm
DIN EN 13986, Plattentyp OSB / 4 EN 300,
Dicke= 20mm

Untergrund Holz, Befestigung mit Nägeln oder Schrauben
auf v.g. Holzpfetten, mit Klebeband luftdicht verklebt;
liefern und befestigen in fertiger Arbeit, Ausführung
als Scheibe inkl. Herstellen aller luftdichten Randanschlüsse
(luftdichter Anschluss der Dachfenster in gesonderter Position)
Menge: 55,000 m²

**05.5 Mineralwolle-Dämmung, zwischen Sparren, 1-lagig, 240 mm**
Mineralwolle-Wärmedämmung als Klemmfilz zwischen den Sparren als Volldämmung.
Dämmbahn mit 1 cm Übermaß zuschneiden, dicht stoßen sowie passgenau und fugenfrei einbauen. Bei mehrlagiger Dämmung sind die Stöße versetzt anzuordnen.
Material: Faserdämmstoff
WLG: 035
Baustoffklasse: A1 (DIN 4102-1)
Brandverhalten: A1 (DIN EN 13501-1)
Anzahl der Lagen: 1-lagig
Dämmdicke: 240 mm
Bezeichnung: MW-DZ-035-A1-240
Angeb. Fabrikat: '..........'
Menge: 55,000 m²

### Bereich 06 Holzfertigteilbauweise Kirchengemeinde
*** Grundausführung ZZV 3.0

*Hinweis: WÄNDE*

**06.1 Außenwände Holztafelbauweise, ca. d=315mm**
Tragende Außenwände in Holztafelbauweise einschl. Anschlüsse, Trennlagen, Eckausbildungen und innere Beplankung.

Leistungsbestandteile

- Ständerwerk einschl. Schwellen und Rähm
- Minerallwolledämmung
- dampfdichte Ebene Stöße verklebt
- Aufrichten; Befestigungsmittel

Zweck: Wärmedämmebene
 Außenwand
Vorleistung: Betonsohlplatte, bzw.-decke, Brettsperrholzdecke
Folgeleistung: Außen: vorgehängte Holzfassade
Ständerbreite: KVH 80x240 mm; e= 62,5 cm

Beplankung Außen: 60 mm Holzfaserdämmplatte
Beplankung Innen: 1x 15 mm 3-Schicht-Platte, Fichte, Nut- und Feder
Dampfdichheit: Dampfsperrfolie
Wärmedämmung: Minerallwolledämmung, D= 240 mm
Wärmeleitfähigkeit: 0,035 W/(m*K)
Höhe: oberhalb der Pfosten-Riegel-Konstruktion ca 1,00 m

Einbauort: Erdgeschoss, Windfang Kirche

Aufbau:

1.60 mm Holzfaserdämmplatte
2. 240 mm MinerallwolleDämmung/ 240 Holzständer
3. Dampfsperrfolie
4. 1x 15 mm 3-Schicht-Platte, Fichte, Nut- und Feder
Menge: 20,000 m2

**06.2 Unterzug aus NH, Fichte, C24c, 240/180 mm**
Pos. laut Statik
Holzunterzug
Auflager laut Statik
NH C24
b/h=24/18

Einbauort: Erdgeschoss
Menge: 1,000 m3

**06.3 Leerrohrdurchführung, DN 25**
Leerrohrdurchführung DN 25, inkl. Andichten.
Elementdicke: bis 30 cm
Menge: 10,000 St

**06.4 Holzstütze 100/240 mm**
Holzstützen

NH C24, 100 x 240mm

nach Angaben des Tragwerksplaners einschl. aller Anschlüsse, Bohrungen, Verbindungsmittel etc.

Stützenhöhe: ca. 2,985 m

Einbauort: Erdgeschoss, Flur Neubau
Menge: 32,000 lfm

### Bereich 07 Stahlbauarbeiten Kirchengemeinde
*** Grundausführung ZZV 4.0

*Hinweis: STAHLUNTERZÜGE*

**07.1 Stahlträger, HEB 140, 2985 mm**
Stahlträger aus Profilstahl, grundiert, einschl. Lochung.
Bauteil: Stahlträger
Einbauort: Erdgeschoss, Flur Kirche
Einbauhöhe: bis 10 m
Auflager: Kalksandsteinmauerwerk
gem. Statik und Ausführungsplanung liefern und einbauen

Kurzname Stahl: S235
Werkstoff-Nummer: 1.0038
Ausführungsklasse: EXC2
Oberfläche: grundiert
Profil: HEB 140
Trägerlänge: 2985 mm
Menge: 1,000 St

*Hinweis: STAHLSTÜTZE*

**07.2 Stahlstütze, Rechteckprofil, 100/100/4 mm, h=2925 mm**
Stütze aus Rechteckrohr
Bauteil: Stahlstütze S235
Form Profil: Rechteckprofil
Abmessung Hohlprofil: 100/100/4 mm
Oberfläche: grundiert
Höhe: 2925 mm
Zusätzliche Angabe: mit Fuß- und Kopfplatte (120/200/15 mm)
Einbauort: Abstellraum Kirche
Befestigungsmittel: verschraubt mit min. 4 Bolzen
Menge: 1,000 St

### Bereich 08 Nebengebäude Müll- und Geräteschuppen

**08.1 Außenwände Geräte- und Müllschuppen, Holztafelbauweise ungedämmt, ca. d=140 mm**
Tragende Außenwände in Holzrahmenbau

Leistungsbestandteile

- Ständerwerk einschl. Schwellen und Rähm
- Aufrichten; Befestigungsmittel

Zweck: Außenwand
Vorleistung: Betonsohlplatte
Folgeleistung: Außen: vorgehängte Holzfassade
Ständerbreite: KVH 60x120 mm; e= 62,5 cm

Beplankung Außen: 1x 20 mm OSB-Platte
Beplankung Innen: offen, Ständer sichtbar, ungedämmt
Höhe: ca. 2,80 m

Einbauort: Müll- und Geräteschuppen

Aufbau:

1. 120 mm Holzständer
3. 1x 15 mm OSB-Platte
Menge: 110,000 m2

**08.2 Attikakonstruktion Geräte- und Müllschuppen, ca. d=140mm**
Attikakonstruktion auf Flachdach  einschl. Anschlüsse, Trennlagen, Eckausbildungen und innere Beplankung.

Leistungsbestandteile

- Ständerwerk
- Aufrichten; Befestigungsmittel

Zweck: Flachdach Nebengebäude
Vorleistung: Balkendecke Flachdach
Folgeleistung: Außen: vorgehängte Holzfassade
Ständerbreite: KVH 60x120 mm; e= 62,5 cm

Beplankung Außen:
Beplankung Innen: 1x 15 mm OSB-Platte
Höhe: ca.

Einbauort: Attika Nebengebäude Geräteraum

Aufbau:

1. 120 mm Holzständer
2 .15 mm OSB-Platte
Menge: 10,000 m²

**08.3 Brettsperrholzdecke, 5 -lagig, Fichte/Tanne/Kiefer, 12 cm, liefern als Flachdachkonstruktion**
Brettsperrholz, mehrschichtig massiv aufgebaut, verleimt, aus Nadelholz mit beidseitig glatten, fugenlosen Holzoberflächen, liefern.
Holzart: Fichte / Tanne / Kiefer
Festigkeitsklasse: C24 (Fichte)
Lagen: 5
Leimtyp: I
Nutzungsklasse: 1
Emissionsklasse: E1 (DIN 16516-2020)
Oberfläche: gehobelt und geschliffen
Dicke: 12 cm

Einbauort: Flur Gruppenräume, Erker
Menge: 40,000 m²

**08.4 Brettstapelholzdecke, Deckenaussparung**
Brettstapelholzdecke mit Deckenaussparung oder Bohrung versehen.
Holzart: Fichte / Tanne / Kiefer
Deckendicke :12 cm
Größtes Öffnungsmaß: 65/55 cm
Größte Durchmesser: d = 10cm
Menge: 3,000 St

**08.5 Kleineisenteile**
*** Pauschalposition
Kleineisenpauschale für die Verankerung der Dachkonstruktion frei Baustelle liefern und befestigen.
Menge: 1,000 psch

### Bereich 09 sonstige Arbeiten und Stundenlohnarbeiten

*Hinweis: Hinweistext*
Stundenlohnarbeiten für Sanierungsarbeiten Decken/ Dach konstruktion Bestandgebäude und / sind nur auf ausdrückliche
Aufforderung durch die Bauleitung auszuführen und
täglich zu rapportieren. Erforderliche
Stundenlohnarbeiten sind vor Ausführung mit der
Bauleitung abzusprechen.
einschließlich aller Zuschläge

**09.1 Stundensatz: Fachwerker**
Stundensatz für Leistungen, welche nicht in den Positionen erfasst sind und nur auf ausdrückliche Anweisung der Bauleitung gegen Nachweis zur Ausführung kommen.

Fachwerker
Menge: 10,000 h

**09.2 Stundensatz: Bauhelfer**
Stundensatz für Leistungen, welche nicht in den Positionen erfasst sind und nur auf ausdrückliche Anweisung der Bauleitung gegen Nachweis zur Ausführung kommen.

Bauhelfer
Menge: 10,000 h

**09.3 Luftdichtheitsprüfung, bis 1000 m³**
Luftdichtheitsprüfung für Gebäude bzw. Bauteile mit Prüfprotokoll.
Umbauter Raum : '....'
Prüfgegenstand : '....'
Menge: 3,000 St

**09.4 Nebelgenerator, Lecksuche**
Nebelgenerator zur Lecksuche.
Menge: 3,000 St
